# EIS 2
Angebotsaufforderung (GAEB 90, DA83)
Währung: EUR
Auftraggeber: Covivio Wohnen GmbH

## Zusätzlicher Text
LEISTUNGSÜBERSICHT

Tower5 Stk WC-Trennwandanlagen: 13,89 m,  8 Türen
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE (2.-10.OG)
Gewerbe: Restaurant (EG), Office/Gewerbe (1.OG)

Kennzahlen Riegel:
Boardinghouse  = 94 Apartments (EG bis 3.OG/STG)

Nutzflächen:
Wohnen Turm (2.-10,OG) = 2.303 m²Office Turm (1.OG) = 269 m²Gastro
Turm (EG) = 436 m²Office Riegel (EG)  = 1.203 m²Boardinghouse Riegel
(1.-3,OG)  = 3.672 m²Summe Gewebe = 5.578 m²

BGF:
Riegel: 5.738,9 m²Tuurm: 4.515,64 m²inkl. UG-1 und UG-2

Sonstiges:
Die vorgesehenen Bauleistungen werden entsprechend der derzeit
geltenden öffentlich-rechtlichen Vorschriften, der dort geforderten
bautechnischen Nachweise und nach den allgemein anerkannten Regeln der
Baukunst und der Technik ausgeführt.

## WC - Trennwände
Datum: 13.08.24

*Hinweis*
Ausführungsbeschreibung

Konstruktion und Profile:
13 mm HPL-Vollkern mit statischem Verbund der Profile
und vandalensicheren Beschlägen. Die Konstruktion muss
zur Sicherstellung einer hohen Stabilität TÜV-geprüft
sein, das Prüfzeugnis ist mit der Angebotsabgabe
einzureichen. Zum Nachweis der Sicherheit ist eine
zusätzliche GS-Prüfung vorzuweisen.
Ausführung wasserbeständig, fäulnissicher,
widerstandsfähig gegen Beschädigungen und besonders
pflegeleicht. Alle sichtbaren Kanten abgerundet und
somit verletzungsfrei. Der untere Abschluss der Band-
und Türanschlagsprofile ist mit einer abgerundeten
Aluminiumplatte unfallsicher abzudecken. Der
Wandanschluss erfolgt durch U-Profile (30/24 mm).

Die Fußkonstruktion besteht aus einem Edelstahlkern (Ø
20 mm) und einem Edelstahlbodenteller mit stufenloser
Höhenverstellung. Aus Stabilitätsgründen sind gesteckte
Verbindungen und Hohlrohre sind nicht zugelassen. Bei
den Konstruktionsdetails sind ausschließlich
Edelstahlteile zu verwenden. Die trittfesten
Abdeckrosetten aus Nylon müssen sich jederzeit leicht
anheben lassen, um eine einfache Reinigung zu
ermöglichen.

Türen aus 13 mm starken HPL-Vollkernplatten stumpf
einschlagend. Alle Kanten gefasst, die Ecken im Radius
von ca. 2 mm abgerundet. Durchlaufende
Gummiprofildichtung im Anschlagprofil zur
Geräuschdämpfung.

Beschläge mittels 3-Rollen-Bänder (Ø 20 mm) je Tür. Die
Bandbefestigung in den HPL-Türen muss materialgerecht
in der Fläche der Türe erfolgen. Bei Verschraubungen
stirnseitig ist nicht zugelassen. Verschraubung in die
verwindungssteifen Mehrkammerprofile erfolgt mittels
Edelstahl-Torx-Schrauben um ein leichte Wartung zu
ermöglichen. Nietenverbindungen in den Profilen sind zu
vermeiden. Je Tür ist ein Band mit eingebauter Feder
zum Selbstschließen oder Selbstöffnen der Tür
einzubauen. Ausführung der Bandachse aus Edelstahl (Ø
8mm) und der Feder aus nichtrostenden Stahl. Die
Bandoberfläche ist aus Gründen der Materialhomogenität
von Band und Profilen aus Aluminium auszuführen. Leicht
austauschbares, kunststofffreies Einriegelschloss aus
Zinkdruckguss mit massivem, nicht brennbarem Riegel.
Konstruktionen bei denen sich die Verriegelung verhaken
kann oder Abnutzungserscheinungen bei häufiger
Schließung auftreten können sind aus Sicherheitsgründen
nicht zugelassen. Schlosskasten aus Voll-Aluminium.
Verriegelungen aus Stahl oder Edelstahl sind aus
Gründen der Materialhomogenität nicht gewünscht.
Türknöpfe aus schlag- und bruchsicherem Nylon oder
Türknöpfe und Riegeloliven aus massivem Aluminium,
naturfarbig eloxiert.

Stabilisator und Türanschlagprofile sind als
3-Kammer-Profile aus Aluminium auszuführen.  Alle
Verbindungen sind mittels im Werk gefertigter
CNC-Gewinden und Bohrungen sicherzustellen.
Verschraubungen der Profile mit selbstschneidenden
Schrauben sind aus Stabilitäts- und Sicherheitsgründen
nicht zugelassen.

Elementoberfläche: Farbton hell, nach Bemusterung durch
den AG (aus der Farbkarte des Herstellers).
Profile, Beschläge, ABS-Kanten, Füße und Zubehör in der
gleichen durchgängigen Farbe.

Wand- und Bodenmontage: GK-Wände / schwimmender Estrich
mit Fliesenbelag.

Elementhöhe: ca. 208 cm  einschl. 150 mm Bodenfreiheit.
Leitfabrikat: Kemmlit Typ C-BASIC 2.1

Angebotenes Fabrikat (WC-Trennwand):'

..........................................'
vom Bieter einzutragen

### Los 01 WC-Trennwandanlagen Bauteil Tower

**010 WC-Trennwandanlage, 2 Kabinen, L = ca. 2,55m + 1,31m**
WC-Trennwandanlage,
gemäß Leitbeschreibung, liefern und montieren:

Ausführung:
Anzahl Kabinen: 2 StkAnzahl Frontwände: 2 Stk mit je 1
TürAnzahl Trennwände: 1 StkGesamtlänge: ca. 3,86
mEinzellängen: ca. 1,31 m + 2,55 mAnzahl Türen: 2 Stk, 1x
DIN-rechts / 1x DIN-links
Breite der Türen: ca. 640 mm

Die WC-Trennwand wurde Gelb markiert.

Ausführungsplanung:
-231213_EIS2_5_AR_HH_GR_UG2_5101_P_17
-230928_EIS2_5_AR_HH_DT_SA_6501_P_1

Einbauort : UG 2,  WC`s Restaurant Damen
Menge: 1,000 Stk

**020 WC-Trennwandanlage, 2 Kabinen, L = ca. 2,46m + 1,195m**
WC-Trennwandanlage,
gemäß Leitbeschreibung, liefern und montieren:

Ausführung:
Anzahl Kabinen: 2 StkAnzahl Frontwände: 1 Stk mit 2
TürenAnzahl Trennwände: 1 StkGesamtlänge: ca. 3,65
mEinzellängen: ca. 1,195 m + 2,455 mAnzahl Türen: 2 Stk,
1x DIN-rechts / 1x DIN-linksBreite der Türen: ca. 640 mm

Die WC-Trennwand wurde Gelb markiert.

Ausführungsplanung:
-231213_EIS2_5_AR_HH_GR_UG2_5101_P_17
-230928_EIS2_5_AR_HH_DT_SA_6500_P_1

Einbauort : UG 2, WC`s Restaurant, Herren
Menge: 1,000 Stk

**030 WC-Trennwandanlage, 2 Kabinen, L = ca. 2,03m + 1,42m**
WC-Trennwandanlage,
gemäß Leitbeschreibung, liefern und montieren:

Ausführung:
Anzahl Kabinen: 2 StkAnzahl Frontwände: 1 Stk mit 2
TürenAnzahl Trennwände: 1 StkGesamtlänge: ca. 3,45
mEinzellängen: ca. 2,03 m + 1,42 m Anzahl Türen: 2 Stk,
1x DIN-rechts / 1x DIN-linksBreite der Türen: ca. 640 mm

Die WC-Trennwand wurde Gelb markiert.

Ausführungsplanung:
-231213_EIS2_5_AR_HH_GR_01_5104_P_8
-230928_EIS2_5_AR_HH_DT_SA_6506_P_0

Einbauort : 1.OG, WC`s Restaurant, Herren
Menge: 1,000 Stk

**040 WC-Trennwandanlage, 1 Kabine, L = ca. 1,615 m**
WC-Trennwandanlage,
gemäß Leitbeschreibung, liefern und montieren:

Ausführung:
Anzahl Kabinen: 1 StkAnzahl Frontwände: 1 Stk mit 1
TürAnzahl Trennwände:-Gesamtlänge: ca. 1,615 mAnzahl
Türen: 1 StkBreite der Türen: ca. 640 mm, 1x DIN-rechts

Die WC-Trennwand wurde Gelb markiert.

Ausführungsplanung:
-231213_EIS2_5_AR_HH_GR_01_5104_P_8

Einbauort : 1.OG, WC - Personal, Damen
Menge: 1,000 Stk

**050 WC-Trennwandanlage, 1 Kabine, L = ca. 1,265 m**
WC-Trennwandanlage,
gemäß Leitbeschreibung, liefern und montieren:

Ausführung:
Anzahl Kabinen: 1 StkAnzahl Frontwände: 1 Stk mit 1
TürAnzahl Trennwände:-Gesamtlänge: ca. 1,265 mAnzahl
Türen: 1 StkBreite der Türen: ca. 640 mm, 1x DIN-rechts

Die WC-Trennwand wurde Gelb markiert.

Ausführungsplanung:
-231213_EIS2_5_AR_HH_GR_01_5104_P_8

Einbauort : 1.OG, WC - Personal, Damen
Menge: 1,000 Stk

**060 Schamwand ca. 43,5 x 90 cm**
*** Bedarfsposition ohne GB
Schamwand,
in Anlehnung an Leitbeschreibung, liefern und
montieren:

Ausführung:
Dicke: ca. 13 mmMaterial: HPLAbmessungen bxh: ca. 43,5 cm
x 90 cmBefestigung: Trockenbauwand

Angebotenes Fabrikat (Schamwand):
'
..........................................'
vom Bieter einzutragen

Ausführungsplanung:
-231213_EIS2_5_AR_HH_GR_UG2_5101_P_17

Einbauort: UG 2, Gäste WC Herren
Menge: 2,000 Stk

**070 Türstopperhaken, Kunststoff**
Türstopperhaken,
liefern und montieren:

Ausführung:
Material: aus KunststoffDurchmesser Haken: ca. 20
mmAbmessung (H/B/T):ca. 65 mm / 73 mm /104 mmTiefe: ca.
104 mm
Farbe: nach Wahl des AG
Befestigung: inkl. Befestigungsmaterial

Leitfabrikat: KEMMLIT-Türstopperhaken Nylon 3301 o.
glw.

Angebotenes Fabrikat:'

..........................................'
vom Bieter einzutragen
Menge: 8,000 Stk

**080 Wandhaken, Kunststoff**
Wandhaken,
liefern und montieren:

Ausführung:
Material: aus KunststoffAbmessung (H/B/T):ca. 73 mm /
65 mm / 104 mmDurchmesser Haken: ca. 20 mmFarbe: nach
Wahl des AG
Befestigung: inkl. Befestigungsmaterial

Leitfabrikat: KEMMLIT-Wandhaken Nylon 3302 o. glw.

Angebotenes Fabrikat:'

..........................................'
vom Bieter einzutragen
Menge: 8,000 Stk

**090 Papierrollenhalter, Kunststoff**
Papierrollenhalter,
liefern und montieren:

Ausführung:
Material: aus KunststoffAbmessung (H/B/T):ca. 125 mm /
160 mm / 35 mmFarbe: nach Wahl des AG
Befestigung: inkl. Befestigungsmaterial

Leitfabrikat: KEMMLIT-Papierrollenhalter Nylon 3308 o.
glw.

Angebotenes Fabrikat:'

..........................................'
vom Bieter einzutragen
Menge: 8,000 Stk

**100 Ersatzrollenhalter, Kunststoff**
Ersatzrollenhalter,
liefern und montieren:

Ausführung:
Material: aus KunststoffAbmessung (H/B/T):ca. 70 mm /
70 mm / 125 mmFarbe: nach Wahl des AG
Befestigung: inkl. Befestigungsmaterial

Leitfabrikat: KEMMLIT-Ersatzrollenhalter 3309 o. glw.

Angebotenes Fabrikat:'

..........................................'
vom Bieter einzutragen
Menge: 8,000 Stk

USt %: 19,00
